# Equipo de regulación y control para colector, mediante cabezales electrotérmicos

- Propiedad del archivo: CYPE INGENIEROS, S.A.
- Formato: FIEBDC-3/2002
- Divisa: EUR
- Costes indirectos: 3.00 %
- IVA: 21.00 %

## I Instalaciones

### IC Calefacción, refrigeración, climatización y A.C.S.

#### ICE Emisores por agua para calefacción y refrigeración

**ICE150** Ud Equipo de regulación y control para colector, mediante cabezales electrotérmicos.
Sistema de regulación de la temperatura para colector, para calefacción, "ALB", compuesto por: base de conexiones para control termostático, para comunicación, vía cable o vía radio, de hasta 8 termostatos con los cabezales termoeléctricos del colector; termostatos digitales, con pantalla LCD y comunicación vía cable; y cabezales termoeléctricos, para montaje directo sobre las válvulas de corte del colector metálico, para un voltaje de 24 V. Totalmente montado, conexionado y probado.
Incluye: Colocación, fijación y conexionado eléctrico y de comunicación con todos los elementos que lo demanden en la instalación.
Criterio de medición de proyecto: Número de unidades previstas, según documentación gráfica de Proyecto.
Criterio de medición de obra: Se medirá el número de unidades realmente ejecutadas según especificaciones de Proyecto.

| Código | Ud | Descripción | Rendimiento | Precio | Importe |
|---|---|---|---|---|---|
| mt38alb300a | Ud | Base de conexiones para control termostático, para comunicación, vía cable o vía radio, de hasta 8 termostatos con los cabezales termoeléctricos del colector, "ALB", alimentación a 230 V, de 43x250x95 mm. (material) | 1.000 | 306.54 | 306.54 |
| mt38alb280a | Ud | Termostato digital, con pantalla LCD y comunicación vía cable, "ALB", para calefacción y refrigeración, con configuración como maestro o esclavo y alimentación a pilas, de 88x81x21 mm. (material) | 2.000 | 99.96 | 199.92 |
| mt38alb260a | Ud | Cabezal termoeléctrico, para montaje directo sobre la válvula de corte del colector metálico, para un voltaje de 24 V, "ALB", con cable a 2 hilos. (material) | 4.000 | 58.78 | 235.12 |
| mt35aia010a | m | Tubo curvable de PVC, corrugado, de color negro, de 16 mm de diámetro nominal, para canalización empotrada en obra de fábrica (paredes y techos). Resistencia a la compresión 320 N, resistencia al impacto 1 julio, temperatura de trabajo -5°C hasta 60°C, con grado de protección IP545 según UNE 20324, no propagador de la llama. Según UNE-EN 61386-1 y UNE-EN 61386-22. (material) | 10.000 | 0.37 | 3.70 |
| mt35cun020a | m | Cable unipolar H07Z1-K (AS), siendo su tensión asignada de 450/750 V, reacción al fuego clase Cca-s1a,d1,a1 según UNE-EN 50575, con conductor multifilar de cobre clase 5 (-K) de 1,5 mm² de sección, con aislamiento de compuesto termoplástico a base de poliolefina libre de halógenos con baja emisión de humos y gases corrosivos (Z1). Según UNE 211025. (material) | 20.000 | 0.41 | 8.20 |
| mo004 | h | Oficial 1ª calefactor. (mano de obra) | 0.700 | 24.64 | 17.25 |
| mo103 | h | Ayudante calefactor. (mano de obra) | 0.700 | 22.73 | 15.91 |
| % | % | Costes directos complementarios | 2 % | 786.64 | 15.73 |
|  |  | Costes directos |  |  | 802.37 |
