# Equipo de regulación y control de zona

- Propiedad del archivo: CYPE INGENIEROS, S.A.
- Formato: FIEBDC-3/2002
- Divisa: EUR
- Costes indirectos: 3.00 %
- IVA: 21.00 %

## I Instalaciones

### IC Calefacción, refrigeración, climatización y A.C.S.

#### ICE Emisores por agua para calefacción y refrigeración

**ICE155** Ud Equipo de regulación y control de zona.
Equipo de regulación y control de zona para calefacción, "ALB", formado por: kit para el control de la válvula de zona y de la bomba de circulación; y válvula motorizada de dos vías. Totalmente montado, conexionado y probado.
Incluye: Replanteo, colocación y fijación de la válvula de zona y del termostato de ambiente. Conexionado de la válvula de zona a la tubería. Conexionado eléctrico y de comunicación.
Criterio de medición de proyecto: Número de unidades previstas, según documentación gráfica de Proyecto.
Criterio de medición de obra: Se medirá el número de unidades realmente ejecutadas según especificaciones de Proyecto.

| Código | Ud | Descripción | Rendimiento | Precio | Importe |
|---|---|---|---|---|---|
| mt38alb680a | Ud | Válvula motorizada de dos vías, "ALB", con conexiones roscadas de 1" de diámetro, accionamiento con alimentación a 230 V, ángulo de giro de 90° y cable de 1 m de longitud. (material) | 1.000 | 319.87 | 319.87 |
| mt38alb310a | Ud | Kit para el control de la válvula de zona y de la bomba de circulación, "ALB", formado por un termostato digital, con pantalla LCD y comunicación vía cable, alimentación a pilas, de 88x81x21 mm, y un receptor con comunicación vía radio con el termostato y bus a 2 hilos con la válvula de zona y la bomba de circulación, de 54x120x25 mm, fijación mural con tornillos, para calefacción y refrigeración, con configuración como maestro o esclavo. (material) | 1.000 | 226.57 | 226.57 |
| mo004 | h | Oficial 1ª calefactor. (mano de obra) | 0.700 | 23.74 | 16.62 |
| mo103 | h | Ayudante calefactor. (mano de obra) | 0.700 | 21.90 | 15.33 |
| % | % | Costes directos complementarios | 2 % | 578.39 | 11.57 |
|  |  | Costes directos |  |  | 589.96 |
