# Válvula de asiento de latón, de 1/2" de diámetro, con maneta y embellecedor de acero inoxidable

- Propiedad del archivo: CYPE INGENIEROS, S.A.
- Formato: FIEBDC-3/2002
- Divisa: EUR
- Costes indirectos: 3.00 %
- IVA: 21.00 %

## I Instalaciones

### IF Fontanería

#### IFW Elementos

**IFW010** Ud Válvula de asiento de latón, de 1/2" de diámetro, con maneta y embellecedor de acero inoxidable.
Suministro e instalación de válvula de asiento de latón, de 1/2" de diámetro, con maneta y embellecedor de acero inoxidable. Totalmente montada, conexionada y probada.
Incluye: Replanteo. Conexión de la válvula a los tubos.
Criterio de medición de proyecto: Número de unidades previstas, según documentación gráfica de Proyecto.
Criterio de medición de obra: Se medirá el número de unidades realmente ejecutadas según especificaciones de Proyecto.

| Código | Ud | Descripción | Rendimiento | Precio | Importe |
|---|---|---|---|---|---|
| mt37sva020a | Ud | Válvula de asiento de latón, de 1/2" de diámetro, con maneta y embellecedor de acero inoxidable. (material) | 1.000 | 8.83 | 8.83 |
| mt37www010 | Ud | Material auxiliar para instalaciones de fontanería. (material) | 1.000 | 1.40 | 1.40 |
| mo008 | h | Oficial 1ª fontanero. (mano de obra) | 0.100 | 17.82 | 1.78 |
| mo107 | h | Ayudante fontanero. (mano de obra) | 0.100 | 16.10 | 1.61 |
| % | % | Costes directos complementarios | 2 % | 13.62 | 0.27 |
|  |  | Costes directos |  |  | 13.89 |
