# Colector para calefacción y refrigeración por suelo radiante

- Propiedad del archivo: CYPE Ingenieros S.A.
- Formato: FIEBDC-3/2016
- Programa: Generador de precios de la construcción. CYPE Ingenieros, S.A.
- Fecha: 29/10/2025
- Divisa: EUR
- Costes indirectos: 3 %
- IVA: 21 %

## I Instalaciones

### IC Calefacción, refrigeración, climatización y A.C.S.

#### ICE Emisores por agua para calefacción y refrigeración

**ICE100** Ud Colector para calefacción y refrigeración por suelo radiante.
Colector modular premontado de plástico, "ALB", de 1 1/2" de diámetro, para 4 circuitos, formado por colector de ida, con caudalímetros de 1 a 5 l/min para la regulación y el equilibrado de los circuitos, colector de retorno con llaves de corte y adaptadores para el montaje de los cabezales electrotérmicos, conexiones roscadas en ambos colectores de 3/4" eurocono, racores de plástico para tubos de 14 mm de diámetro y 2 mm de espesor, llaves de corte rectas con conexiones roscadas de 1" de diámetro con termómetros con escala de medición de temperatura de 0 a 60°C, purgadores de aire y válvulas de llenado y vaciado; regulador de presión diferencial para bypass; caja de registro para colector, de chapa metálica esmaltada en blanco, 395 mm de anchura, pies para la regulación de la altura entre 651 y 831 mm y marco regulable en profundidad de 80 a 120 mm. Totalmente montado, conexionado y probado.
Incluye: Replanteo del emplazamiento del colector. Colocación de la caja de registro para el colector. Colocación del colector. Conexión de las tuberías al colector. Conexión del colector a la red de distribución interior o a la caldera. Realización de pruebas de servicio.
Criterio de medición de proyecto: Número de unidades previstas, según documentación gráfica de Proyecto.
Criterio de medición de obra: Se medirá el número de unidades realmente ejecutadas según especificaciones de Proyecto.

| Código | Ud | Descripción | Rendimiento | Precio | Importe |
|---|---|---|---|---|---|
| mt38alb213eac1 | Ud | Colector modular premontado de plástico, "ALB", de 1 1/2" de diámetro, para 4 circuitos, formado por colector de ida, con caudalímetros de 1 a 5 l/min para la regulación y el equilibrado de los circuitos, colector de retorno con llaves de corte y adaptadores para el montaje de los cabezales electrotérmicos, conexiones roscadas en ambos colectores de 3/4" eurocono, racores de plástico para tubos de 14 mm de diámetro y 2 mm de espesor, llaves de corte rectas con conexiones roscadas de 1" de diámetro con termómetros con escala de medición de temperatura de 0 a 60°C, purgadores de aire y válvulas de llenado y vaciado. (material) | 1 | 289.81 | 289.810 |
| mt38alb270a | Ud | Regulador de presión diferencial para bypass, "ALB", formado por codo para el colector inferior, codo con válvula reguladora de presión diferencial para el colector superior, ambos con juntas tóricas para la conexión a los colectores de 1" de diámetro y conexiones roscadas para la formación del bypass y 2 racores bicono para unión a compresión de tubo de 16 mm de diámetro y 2 mm de espesor con rosca de 24x19 mm. (material) | 1 | 60.23 | 60.230 |
| mt38alb218a | Ud | Caja de registro para colector, de chapa metálica esmaltada en blanco, 395 mm de anchura, pies para la regulación de la altura entre 651 y 831 mm y marco regulable en profundidad de 80 a 120 mm, "ALB", con guías para el montaje de las bridas de sujeción del colector. (material) | 1 | 121.72 | 121.720 |
| mo004 | h | Oficial 1ª calefactor. (mano de obra) | 1.6 | 23.74 | 37.984 |
| mo103 | h | Ayudante calefactor. (mano de obra) | 1.6 | 21.9 | 35.040 |
| % | % | Costes directos complementarios | 2 % | 544.784 | 10.896 |
|  |  | Costes directos |  |  | 555.680 |

## Recursos

**mt38alb213eac1** Ud Colector modular premontado de plástico
Datos técnicos: Coste energético 319.820 MJ; Emisión de CO2 21.549 kg
Residuos:
- embalaje: re150101 Envases de papel y cartón. (componente de residuo); rendimiento 0.086 kg; Código LER 15 01 01; Masa del elemento 1 kg; Volumen 0.001333 m3

**mt38alb270a** Ud Regulador de presión diferencial para bypass
Datos técnicos: Coste energético 371.066 MJ; Emisión de CO2 27.996 kg
Residuos:
- embalaje: re150101 Envases de papel y cartón; rendimiento 0.106 kg
- embalaje: re170203 Plástico. (componente de residuo); rendimiento 0.053 kg; Código LER 17 02 03; Masa del elemento 1 kg; Volumen 0.001667 m3

**mt38alb218a** Ud Caja de registro para colector
Datos técnicos: Coste energético 104.841 MJ; Emisión de CO2 5.473 kg
Residuos:
- embalaje: re150101 Envases de papel y cartón; rendimiento 1.476 kg
