# FIEBDC-3

- Propiedad del archivo: CYPE INGENIEROS, S.A.
- Formato: FIEBDC-3/2002
- Divisa: EUR
- Costes indirectos: 3.00 %
- IVA: 21.00 %

| Código | Ud | Descripción | Precio |
|---|---|---|---|
| mo008 | h | Oficial 1ª fontanero. (mano de obra) | 17.82 |
| mo107 | h | Ayudante fontanero. (mano de obra) | 16.10 |

**ICE140** m² Sistema de calefacción por suelo radiante "ALB", formado por panel aislante liso con solapas para unión entre paneles de 1000x700 mm y 20 mm de espesor, de poliestireno expandido (EPS), autoextinguible (Euroclase E de reacción al fuego), de 30 kg/m³ de densidad, con lámina superficial de plástico de 0,25 mm de espesor, tubo multicapa de polietileno resistente a la temperatura/aluminio/polietileno resistente a la temperatura (PE-RT/Al/PE-RT), grapa de plástico para fijación de tubo a panel liso de 20 mm, o más, de espesor y capa de mortero autonivelante CT - C15 - F3 según UNE-EN 13813, de 40 mm de espesor.
Suministro e instalación de sistema de calefacción por suelo radiante "ALB", formado por panel aislante liso con solapas para unión entre paneles de 1000x700 mm y 20 mm de espesor, de poliestireno expandido (EPS), autoextinguible (Euroclase E de reacción al fuego), de 30 kg/m³ de densidad, con lámina superficial de plástico de 0,25 mm de espesor, tubo multicapa de polietileno resistente a la temperatura/aluminio/polietileno resistente a la temperatura (PE-RT/Al/PE-RT), grapa de plástico para fijación de tubo a panel liso de 20 mm, o más, de espesor y capa de mortero autonivelante CT - C15 - F3 según UNE-EN 13813, de 40 mm de espesor, incluso piezas especiales. Totalmente montado, conexionado y probado por la empresa instaladora mediante las correspondientes pruebas de servicio (incluidas en este precio).
Incluye: Preparación y limpieza de la superficie de apoyo. Replanteo de la instalación. Fijación del zócalo perimetral. Colocación de los paneles. Replanteo de la tubería. Colocación y fijación de las tuberías. Vertido y extendido de la capa de mortero autonivelante. Realización de pruebas de servicio.
Criterio de medición de proyecto: Superficie útil, medida según documentación gráfica de Proyecto.
Criterio de medición de obra: Se medirá la superficie realmente ejecutada según especificaciones de Proyecto.

| Código | Ud | Descripción | Rendimiento | Precio | Importe |
|---|---|---|---|---|---|
| mt38alb115b | m | Banda perimetral de espuma de polietileno de estructura celular cerrada, de 7x137 mm, "ALB", con película termosoldada de polietileno, de 160 mm de anchura. (material) | 0.600 | 1.11 | 0.67 |
| mt38alb017b | m² | Panel aislante liso con solapas para unión entre paneles de 1000x700 mm y 20 mm de espesor, de poliestireno expandido (EPS), autoextinguible (Euroclase E de reacción al fuego), de 30 kg/m³ de densidad, con lámina superficial de plástico de 0,25 mm de espesor, "ALB", provisto de cuadrícula serigrafiada de guía. (material) | 1.000 | 11.79 | 11.79 |
| mt37alb200e | m | Tubo multicapa formado por una capa exterior de polietileno resistente a la temperatura (PE-RT), una capa intermedia de aluminio de 0,2 mm de espesor soldada a testa y una capa interior de polietileno resistente a la temperatura (PE-RT), "ALB", de 20 mm de diámetro exterior y 2 mm de espesor, suministrado en rollos de 250 m de longitud. (material) | 10.000 | 2.05 | 20.50 |
| mt38alb130a | Ud | Grapa de plástico para fijación de tubo a panel liso de 20 mm, o más, de espesor, "ALB". (material) | 10.000 | 0.08 | 0.80 |
| mt09mal010c | m³ | Mortero autonivelante CT - C15 - F3 según UNE-EN 13813, a base de cemento, para espesores de 4 a 10 cm, usado en nivelación de pavimentos. (material) | 0.040 | 89.97 | 3.60 |
| mq06pym020 | h | Mezcladora-bombeadora para morteros autonivelantes. (maquinaria) | 0.080 | 10.18 | 0.81 |
| mo004 | h | Oficial 1ª calefactor. (mano de obra) | 0.672 | 17.82 | 11.98 |
| mo103 | h | Ayudante calefactor. (mano de obra) | 0.672 | 16.10 | 10.82 |
| mo031 | h | Oficial 1ª aplicador de mortero autonivelante. (mano de obra) | 0.080 | 17.24 | 1.38 |
| mo069 | h | Ayudante aplicador de mortero autonivelante. (mano de obra) | 0.080 | 16.13 | 1.29 |
| % | % | Costes directos complementarios | 2 % | 63.64 | 1.27 |
|  |  | Costes directos |  |  | 64.91 |
