# FIEBDC-3

- Propiedad del archivo: CYPE INGENIEROS, S.A.
- Formato: FIEBDC-3/2002
- Divisa: EUR
- Costes indirectos: 3.00 %
- IVA: 21.00 %

| Código | Ud | Descripción | Precio |
|---|---|---|---|
| mo008 | h | Oficial 1ª fontanero. (mano de obra) | 17.82 |
| mo103 | h | Ayudante calefactor. (mano de obra) | 16.10 |
| mo107 | h | Ayudante fontanero. (mano de obra) | 16.10 |

**IFC090** Ud Contador de agua fría de lectura directa, de chorro simple, "ALB", caudal nominal 1,5 m³/h, diámetro 1/2", temperatura máxima 30°C, presión máxima 16 bar, válvulas de esfera con conexiones roscadas hembra de 1/2" de diámetro.
Suministro e instalación de contador de agua fría de lectura directa, de chorro simple, "ALB", caudal nominal 1,5 m³/h, diámetro 1/2", temperatura máxima 30°C, presión máxima 16 bar, apto para aguas muy duras, con tapa, racores de conexión y precinto, válvulas de esfera con conexiones roscadas hembra de 1/2" de diámetro, incluso filtro retenedor de residuos, elementos de montaje y demás accesorios necesarios para su correcto funcionamiento. Totalmente montado, conexionado y probado.
Incluye: Replanteo. Colocación del contador. Conexionado.
Criterio de medición de proyecto: Número de unidades previstas, según documentación gráfica de Proyecto.
Criterio de medición de obra: Se medirá el número de unidades realmente ejecutadas según especificaciones de Proyecto.

| Código | Ud | Descripción | Rendimiento | Precio | Importe |
|---|---|---|---|---|---|
| mt37alb100c | Ud | Contador de agua fría de lectura directa, de chorro simple, "ALB", caudal nominal 1,5 m³/h, diámetro 1/2", temperatura máxima 30°C, presión máxima 16 bar, apto para aguas muy duras, con tapa, racores de conexión y precinto. (material) | 1.000 | 34.55 | 34.55 |
| mt37www060b | Ud | Filtro retenedor de residuos de latón, con tamiz de acero inoxidable con perforaciones de 0,4 mm de diámetro, con rosca de 1/2", para una presión máxima de trabajo de 16 bar y una temperatura máxima de 110°C. (material) | 1.000 | 4.98 | 4.98 |
| mt38alb710g | Ud | Válvula de esfera con conexiones roscadas hembra de 1/2" de diámetro, "ALB", cuerpo de latón, presión máxima 16 bar, temperatura máxima 110°C. (material) | 2.000 | 6.11 | 12.22 |
| mt38www012 | Ud | Material auxiliar para instalaciones de calefacción y A.C.S. (material) | 1.000 | 2.10 | 2.10 |
| mo004 | h | Oficial 1ª calefactor. (mano de obra) | 0.423 | 17.82 | 7.54 |
| % | % | Costes directos complementarios | 2 % | 61.39 | 1.23 |
|  |  | Costes directos |  |  | 62.62 |
